# Wassersportverein Elbe, HH
Angebotsaufforderung (GAEB 90, DA83)
Eröffnung: 29.09.26 15:37
Währung: EUR
Auftraggeber: Wassersportverein "Elbe" e.V. Der Vorstand

## Zusätzlicher Text
Gegenstand der Planung ist der Neubau der Bootshalle des Wassersportvere
ins Elbe e.V., Kaltehofe-Hinterdeich 19 in 20539 Hamburg.

GRUNDSTÜCK
Die aufgehenden Bestandsgebäude wurden vollständig entfernt. Das Gelände
wurde mit ca. 30cm Splittgemisch aufgefüllt und verdichtet. Der Verdicht
ungs-Tragfähigkeitsnachweis ist beigefügt.

KONSTRUKTION
Das Gebäude wird auf Bohrpfählen gegründet, über denen die Grundbalken a
ls Stahlbetonfertigteile verlegt werden. Die Sohlplatte darüber ist in T
eilen ebenfalls in Fertigteilbauweise geplant.
Die Halle selbst ist eine mit gedämmten Trapezblech-Sandwichprofilen umk
leidete Stahlkonstruktion.

OBJEKTBESICHTIGUNG
Dem Bieter wird dringend empfohlen, sich vor Abgabe des Angebotes über d
ie Gegebenheiten der Baustelle und der Anfahrtswege zu informieren, insb
esondere hinsichtlich der Baustellenzu- und -überfahrt an den Baukörper.
Nachforderungen aus Unkenntnis der Baustelle und ihren besonderen Gegebe
nheiten werden von der Bauleitung nicht anerkannt.

UNKLARHEITEN IN DEN AUSSCHREIBUNGSUNTERLAGEN
Fehler und Unklarheiten, die bei der Kalkulation des Angebotes in den An
gebotsunterlagen auffallen, sind umgehend durch Kontaktaufnahme mit der
ausschreibenden Stelle zu klären.
Alle in diesem LV ausgeschriebenen Leistungen beinhalten das Liefern und
Montieren des Materials, wenn nicht im Positionstext etwas anderes besti
mmt ist.

TERMINE
Die Leistungen sind nach dem bauseitigen Terminplan zu erbringen. Weiter
e Termine ergeben sich aus den Ausschreibungsunterlagen.

BAUSTELLENEINRICHTUNG
Soweit nicht in gesonderten Positionen erfasst, ist das Liefern, Vorhalt
en und Entfernen der für die eigenen Leistungen notwendigen Baustellenei
nrichtung einschließlich aller Werkzeuge, Geräte, Maschinen, Hebezeuge,
Aufzüge, Hilfskonstruktionen, Arbeitsgerüste und Sicherheitseinrichtunge
n in die Einheitspreise einzukalkulieren und wird nicht gesondert vergüt
et. Die Arbeitsstättenrichtlinien für Baustellen sind zu beachten.
Der AN hat ausschließlich die ausgewiesenen Verkehrswege zu benutzen. Um
fangreiche Materiallieferungen sind mit der Bauleitung des AG abzustimme
n.
Materiallager- und Containeraufstellflächen stehen lediglich innerhalb e
ines abgegrenzten Bereiches auf dem Baugrundstück zur Verfügung. Die Auf
teilung ist mit der Bauleitung des AG abzustimmen.
Wenn der Baubetrieb es erfordert, hat der AN sein Material oder Containe
r auf dem Baugelände umzuräumen, ohne dass dem AG daraus Kosten entstehe
n.
Das Baugrundstück darf nur zum Zweck der Belieferung oder Entsorgung bef
ahren werden. Parkmöglichkeiten sind auf dem Gelände weder für PKW noch
für LKW vorhanden.
Genehmigungen und Kosten für Anmietungen auf öffentlichem oder privaten
Grund sind ggf. vom AN zu übernehmen.

ABFALL und BAUSCHUTT
Die Baustelle ist täglich aufzuräumen. Die Entsorgung von Abfall und Bau
schutt, soweit von den Leistungen des AN herrührend, ist in die Einheits
preise einzukalkulieren und wird nicht gesondert vergütet. Verschmutzung
en der öffentlichen Straßen und Wege durch den AN sind umgehend zu besei
tigen. Trotz Aufforderung durch die Bauleitung nicht beseitigte Abfälle
und Verschmutzungen werden bauseits auf Kosten des Verursachers entfernt
. Ist dieser nicht feststellbar, werden die Kosten nach billigem Ermesse
n der Bauleitung des AG auf die an der Baustelle tätigen Gewerke verteil
t.

BESCHÄDIGUNGEN
Verursacht der AN Beschädigungen an vorhandenen Bauteilen oder Anlagen,
so hat er unverzüglich die Bauleitung davon zu unterrichten und die Bese
itigung des Schadens auf seine Kosten zu veranlassen.

STUNDENLOHNARBEITEN ZUM NACHWEIS
dürfen nur mit Genehmigung oder auf Anweisung des Auftraggebers oder sei
nes Beauftragten ausgeführt werden.
Der Verrechnungssatz für die jeweilige Arbeitskraft umfasst sämtliche Au
fwendungen, insbesondere den tatsächlichen Lohn mit den Zuschlägen für G
emeinkosten, Sozialkassenbeiträge, Winterbauumlage und desgl., sowie Loh
n- und Gehaltsnebenkosten und Zuschläge für Überstunden.
Die Arbeitsnachweise sind unaufgefordert arbeitstäglich, mindestens wöch
entlich, der Bauleitung zur Unterschrift vorzulegen.
Bei Rechnungslegung ist der Ausführungszeitraum für Stundenlohnarbeiten
aufzuführen.

VERTRAGSGRUNDLAGEN
Vertragsgrundlage wird die VOB in der zum Zeitpunkt der Angebotsabgabe g
ültigen Fassung.
Die Leistung wird förmlich abgenommen, fiktive Abnahme gemäß VOB/B §12 A
bs. 5 ist ausgeschlossen.
Baustrom und Bauwasser werden vom AG kostenfrei zur Verfügung gestellt.
Die Leistungen sind auszuführen nach den aktuellen Bauregellisten, Techn
ischen Baubestimmungen und den darin enthaltenen Richtlinien, den anerka
nnten Regeln der Bautechnik, den Herstellervorschriften sowie Verarbeitu
ngsrichtlinien und den in beigefügten besonderen und zusätzlichen Vertra
gsbedingungen genannten Vorschriften zur Bauausführung. Die zur Anwendun
g gelangenden Baustoffe müssen bauaufsichtlich zugelassen sein.

ABSTIMMUNGEN ZUM BAUABLAUF
Der Auftragnehmer ist verpflichtet, sich bei der Vorbereitung und Durchf
ührung seiner Leistungen mit den
anderen auf der Baustelle eingesetzten Unternehmen über den bauleitenden
Architekten selbständig und
rechtzeitig hinsichtlich des technischen und zeitlichen Ablaufes seiner
Leistungen abzustimmen. Er hat die
aus einer fehlenden und/oder unrichtigen Abstimmung entstehenden Folgen
zu tragen. Behinderungen
anderer Unternehmer sind zu unterlassen, unvermeidliche gegenseitige Stö
rungen sind hinzunehmen.
Einmal wöchentlich findet im örtlichen Baubüro eine Baubesprechung statt
. Der turnusmäßige Termin mit
Uhrzeit wird zu Beginn der Maßnahme abgestimmt. Während der AN Leistunge
n auf der Baustelle ausführt,
besteht generell eine Anwesenheitspflicht. Hierfür sind zwei Stunden pro
Woche einzukalkulieren. Es kann
je nach Bautenstand von der Bauleitung eine Lockerung vorgenommen werden
.

## Zusätzlicher Text
Ggf. erf. Betonüberwachung aufgrund von Einstufung einzelner Bauteile in
die Betonüberwachungsklasse 2 oder 3 ist in die Einheitspreise der betro
ffenenen Positionen einzukalkulieren.

## Zusätzlicher Text
Soweit die in diesem LV aufgeführten Leistungen Werk- und Montagepläne e
rforden, sind diese in die Einheitspreise einzukalkulieren und werden ni
cht gesondert vergütet.

## Zusätzlicher Text
Die dem LV beigefügten Anlagen sind Bestandteil der Leistungsbeschreibun
g und bei der Kalkulation zu berücksichtigen. Zur Anlage gehören unter a
nderem:
. Pfahlplan + Statik Pfahlgründung, Positionsplan Freianlagen
. Bodengutachten mit 1. Nachtrag und Sondierungsplan
. Angaben Kampfmittel: Lageplan Gefahrenerkundung, Anschreiben, Kampfmit
telhorizont
. Lageplan + Umgebungsplan
. Schnitte -> Ri: welche genau?
. Druckversuch des Abbruchunternehmers -> kommt per Mail, liegt noch nic
ht vor...

## SPEZIALTIEFBAUARBEITEN
Datum: 02.10.26

### Titel 1 PFÄHLE

*Hinweis*
Zu kalkulieren sind Vollverdrängungspfähle von 8 bis 12
m Länge.
Die Zufahrt zur Baustelle führt über eine Brücke mit 3,
40 m lichter Breite und 40 Tonnen zulässiger Belastung.
Eine für die Arbeiten geeignete Arbeitsebene wird bause
its hergestellt.
Weitere bauseitige Leistungen sind die Stellung eines S
trom- und Wasseranschlusses, verkehrslenkende Maßnahmen
nach Erfordernis (z. B. Parkverbotszone o.ä.) für die D
auer der Arbeiten, Einholung der Zustimmung der Unteren
Wasserbehörde.
Es besteht für das Baugrundstück nur eine teilweise Kam
pfmittelfreigabe, so dass für einige Pfahleinbauorte ei
ne vorherige Tiefensondierug notwendig ist. Diese ist i
n der entspechenden LV-Position mit anzubieten.
Die gemäß Typenstatik notwendige Pfahlbewehrung ist ein
zukalkulieren.

Die Ausführung der Pfahlgründung erfolgt in einem Zuge
ohne Unterbrechung.

**1.10 Baustelleneinrichtung**
Baustelleneinrichtung, Aufbau und Vorhaltung der erford
erlichen Geräte und Maschinen, Baustellenräumung, Ausfü
hrung in einem Zuge, Umsetzen von Pfahl zu Pfahl.
Menge: 1,000 psch

**1.20 Stahlbetonbodenplatte öffnen**
ca. 25 cm dicke Stahlbetonbodenplatte der ca. 10° genei
gten Sliprampe öffnen zur Herstellung eines Bohrpfahles
. Schutt entsorgen.
Menge: 8,000 m²

**1.30 Bohrlochsondierung**
8 m tiefe Bohrlochsondierung mit 3-Achs-Gradiometer an
den Pfahlansatzpunkten zur Ausräumung von Kampfmittelve
rdacht einschließlich Auswertung.
Ggf. zur Bohrlochsicherung eingesetzte Rohre sind nach
Abschluss der Messung wieder zu entfernen, eine Verfüll
ung des Loches ist nicht notwendig.
Menge: 120,000 St

**1.40 Ortbetonvollverdrängungspfahl**
Ortbetonvollverdrängungspfahl herstellen,
Ø Spitze 45 cm, Ø Schaft 38 cm,
Bewehrung 5 Stck. Ø 14 IVS, Wendel 6mm bzw. gem. Typens
tatik
Beton C25/30, XA1, WU
Länge gem. Tragfähigkeitsnachweis.
Menge: 120,000 St

**1.50 Mehrmeter**
*** Bedarfsposition mit GB
Mehrmeter >12,00 m bis 25,00 m, ansonsten wie vor.
Menge: 1,000 m

**1.60 Pfähle kappen**
Pfähle nach der Einbringung des Unterbetons (Sauberkeit
sschicht) auf die richtige Höhe kappen, die Anschlussbe
wehrung freilegen und richten, den Stemmschutt seitlich
neben dem Pfahl lagern, ohne Abfuhr, Erd- und Wasserhal
tungsarbeiten bei bis zu viermaligem Einsatz der Kappko
lonne.
Menge: 120,000 St

**1.70 Nachweis Tragfähigkeit**
Nachweis der inneren und äußeren Pfahltragfähigkeit auf
Grundlage der bauseitigen Pfahlausteilung und Schnittkr
äfteermittlung der beigefügten Statik.
Der Bewehrungsgrad ist entsprechend anzusetzen für die
Horizontalbeanspruchung.
Menge: 1,000 psch

**1.80 Einmessen**
Einmessen der Pfahlansatzpunkte, Ausführung in bis zu z
wei Abschnitten.
Menge: 120,000 St

**1.90 Drucksondierungen**
Ausführung und Auswertung von fünf Drucksondierungen (C
PT) bis 25 m Tiefe.
Menge: 1,000 psch

**1.100 Integritätsmessungen**
Integritätsmessungen, 1 Einsatz (auf Anordnung des Prüf
ers oder Baugrundgutachters), Ausführung in einem Zuge
nach den Kapparbeiten.
Menge: 20,000 St

**1.110 Probebelastung**
*** Bedarfsposition mit GB
Dynamische Probebelastung ausführen, inkl. einrichten,
vorhalten und räumen der erforderlichen Geräte, Ausführ
ung baubegleitend an Bauwerkspfahl.
Menge: 2,000 St

**1.120 Mehrbewehrung**
Mehrbewehrung zum Abtrag von Zugkräften Horizontallaste
n und Momenten gegenüber der Standardbewehrung, z. B. E
rddruck.
Menge: 10,000 to

**1.130 Fehlbohrung**
*** Bedarfsposition mit GB
Fehlbohrung beim Antreffen von undurchdringlichen Hinde
rnissen und Aufgabe der Bohrung.
Menge: 1,000 m

**1.140 verlorene Spitze**
*** Bedarfsposition mit GB
verlorene Spitze bei Fehlbohrungen.
Menge: 1,000 St

**1.150 Soll/Ist-Vergleich**
Soll/Ist-Vergleich der Pfähle nach dem Kappen, digital.
Menge: 120,000 St

**1.160 Stillstandszeit**
*** Bedarfsposition mit GB
nicht durch den AN zu vertretende Stillstands- oder War
tezeit für die Mannschaft mit Gerät.
Menge: 1,000 h

**1.170 Stahlplatten zur Überfahrung**
*** Bedarfsposition mit GB
Stahlplatten zur temporären Überbrückung und Überfahrun
g von offenen Gräben, Baugruben und Schächten während d
er Bauausführung liefern und fachgerecht verlegen, eins
chließlich erforderlicher Auflagerung und Sicherung geg
en Verschieben.
Vorhalten bis zum Rückbau. inkl. Rückbau und Transport.
Menge: 180,000 m²

USt %: 19,00
